# Stützenabdichtung (OS5b+)
Leistungsbeschreibung (GAEB 90, DA81)
Währung: EUR

## Stützenabdichtung (OS5b+)
Datum: 05.03.25

### Titel 00001 Vorbemerkungen

*Hinweis*
Hinweise zur
Muster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zu sachkundigem Planer (SKP)

Gemäß den geltenden Regelwerken sind
Betoninstandsetzungsmaßnahmen
durch einen sachkundigen Planer (SKP) zu planen.

Die Planung umfasst u.a.
- Bedarfsermittlung
- Bauzustandsanalyse
- Instandsetzungskonzept
- Ausführungskontrolle
- Wartungsplan

Der SPK beurteilt die Maßnahmen hinsichtlich
der Erhaltung der Standsicherheit und legt fest, welche
Maßnahmen zur Überwachung der Ausführung (siehe Teil 3
der DAfStb-Instandsetzungsrichtlinie) zu treffen sind.

Diese Angaben sind in die Ausschreibungsunterlagen
aufzunehmen.

*Hinweis*
Hinweise zur Baustelleneinrichtung

Geräte, Werkzeuge und sonstige
Betriebsmittel, die zur vertragsgemäßen
Erfüllung der Bauleistungen gehören,
antransportieren, bereitstellen und,
soweit nicht gesondert berechnet,
betriebsfertig einrichten, einschl. aller dazu
notwendigen Arbeiten. Baubüros,
Unterkünfte, Werkstätten, Läger o. ä.
soweit erforderlich,
antransportieren, aufbauen und
einrichten. Strom-, Wasser- und
Fernsprechanschluss sowie
Entsorgungseinrichtungen o.ä. für die
Baustelle herstellen. Die
Verbrauchskosten werden separat zu Lasten
des AN abgerechnet. Kosten für Vorhaltung
und Betrieb von Werkzeugen und Geräten,
sind nicht in diese Pauschale, sondern mit in
die Einheitspreise der entsprechenden
Teilleistungen einzurechnen.

*Hinweis*
Hinweis zur Untergrundbeschaffenheit

Der Untergrund muß saugfähig, sauber, tragfähig, frei
von biologischem Bewuchs,Tensiden, Staub- und
Schalmittel-, Öl- und Fettrückständen u.a. trennenden
Substanzen sein.

Baumängel wie Risse, rissige Fugen, fehlerhafte
Anschlüsse, aufsteigende und hygroskopische
Feuchtigkeit müssen vorher beseitigt werden.

Bei Vorhandensein von bauschädlichen Salzen ist eine
quantitative Schadsalzanalyse unerlässlich.

*Hinweis*
Hinweis zum Schutz angrenzender Bauteile

Alle nicht zu behandelnden Flächen und solche,
die nicht mit dem jeweiligen Produkt
in Berührung kommen sollen, wie z. B. Fenster, Türen,
Wand- u. Bodenflächen sind mittels Polyethylenfolien,
Hartfaserplatten oder anderer geeigneter Maßnahmen
abzudecken und zu schützen.

*Hinweis*
Hinweis zur Abfallentsorgung

Der durch die Arbeiten anfallende Schmutz bzw.
Abfall wird Eigentum des Auftragnehmers und ist
von diesem gemäß den örtlichen Bestimmungen
aufzufangen und sach- und fachgerecht zu entsorgen.
Die örtlich geltenden Emissionsschutzbestimmungen sind
zu beachten.

### Titel 00002 chtung bei durchlässigen Fahrbahnbelägen

**00002.0001 Kanten und Außenecken brechen**
Kanten und Außenecken mit geeignetem
Gerät ca.10 mm breit anfasen / brechen,
Grate entfernen.
Menge: 0,000 lfm

**00002.0002 Abzudichtende Flächen reinigen**
Reinigen der abzudichtenden,
mineralischen Flächen.
Zementleim, Staub, Mörtelreste und Grate
sind durch einen mechanischen Abtrag
wie schleifen, strahlen oder fräsen zu entfernen.
Es ist ein staubfreier und tragfähiger
Untergrund herzustellen.
Menge: 0,000 m²

**00002.0003 Fehlstellen > 5 mm mit einem mineralischen Mörtel verschließen**
Offene Fugen, Fehlstellen
oder Ausbrüche > 5 mm
mit einem mineralischen,
wasserdichten Mörtel verschließen.
Stark saugende Untergründe sind
vorzunässen.

Gewähltes Produkt:
Remmers WP DS Levell oder gleichwertig

Produkteigenschaften:
Spannungsarm und rissfrei erhärtend
Sehr gute Haftung zum Untergrund
Schichtdicke einlagig bis 50 mm
Hoher Sulfatwiderstand und niedrig wirksamer
Alkaligehalt (SR/NA)

Produktkenndaten:
- Wasseraufnahmekoeffizient w24
  < 0,1 kg/(m h )
- Druckfestigkeit (28 d) = Ca. 20 N/mm²

Verbrauch:
Ca. 8,5 kg/m² bei 5 mm Schichtdicke
Remmers WP DS Levell <0426>
Menge: 0,000 Stk

**00002.0004 Grundierung mit Spezialgrundierung**
*** Bedarfsposition ohne GB
Abzudichtende saugfähige, mineralische
Untergründe mit einer lösemittelfreien,
Spezialgrundierung grundieren.

Gewähltes Produkt:
Remmers Kiesol MB oder gleichwertig

Produkteigenschaften:
Verbessert die Haftung zum Untergrund
Wasserabweisend
Festigend

Produktkenndaten:
- Dichte (20°C) = 1,01 g/cm■
- pH-Wert = 11

Verbrauch:
Ca. 0,1-0,2 l/m² Remmers Kiesol MB <3008>
Menge: 0,000 m²

**00002.0005 Mineralische Dichtungskehle, schnellabbindend (WP DKS rapid (basic) )**
*** Grundposition ZZ 001.0
Dichtungskehle am Boden-Wandanschluß und
in allen Innenecken mit einer Schenkellänge
von ca. 5 cm aus einem mineralischen,
schnell abbindenden, wasserdichten Mörtel
herstellen.

Gewähltes Produkt:
Remmers WP DKS rapid (basic) oder gleichwertig

Produkteigenschaften:
Spannungsarm und rissfrei erhärtend
Sehr gute Haftung zum Untergrund
Schnell abbindend
Hoher Sulfatwiderstand und niedrig wirksamer
Alkaligehalt (SR/NA)

Produktkenndaten:
Schichtdicke Einlagig < 50 mm
Wasseranspruch 10 - 14 % entspricht 2,5 - 3,5 l/25 kg
Wasseraufnahmekoeffizient w24 < 0,1 kg/ (m h )
Druckfestigkeit 24 h: > 15 N/mm²
28 d: ca. 30 N/mm²
Erstarrungsbeginn (20 °C) Nach ca. 15 Minuten
Erstarrungsende (20 °C) Nach ca. 20 Minuten
Frischmörtelrohdichte Ca. 1,9 kg/l
Haftzugfestigkeit Gespachtelt: > 2 N/mm²
Geschlämmt: > 1,5 N/mm²
Konsistenz Steif-plastisch bis spachtelfähig

Verbrauch:
Ca. 1,7 kg/m als Dichtungskehle
Remmers WP DKS rapid (basic) <0423>
Menge: 0,000 m

**00002.0006 Wand-Sohlen-Anschluss mit Fugenband und Remmers OS 5b+**
*** Wahlposition ZZ 001.1
Fugen im Wand-Sohlen-Anschluss mit
einem hochwertigen, vliesbeschichtetem
Premium-Dichtband auf NBR Kautschukbasis
und einer 2-komp., rissüberbrückenden,
mineralischen Dichtungsschlämme überarbeiten.

Produkte:
- Remmers Betofix OS 5b+
- Remmers Tape VF 120

Produktkenndaten Fugenband:
- Temperaturbeständigkeit: -20°C / + 90°C
- Wasserundurchlässigkeit ca. 3 bar
- Höchstzugkraft (DIN 53504)
  quer: > 1,5 N/mm²
  längs: > 4,5 N/mm²
- Bruchdehnung (DIN 53504)
  quer: >117%
  längs: >110%

Angebotenes Produkte:
______________
______________

Verbrauch:
Ca. 1 m/m
Remmers Tape VF 120 <5071>
Ca. 1,2 kg/m bei 32 cm Einbettbreite (Tape VF 120)
Remmers OS 5b+ <1113>
Menge: 0,000 m

**00002.0007 Kratzspachtelung (Betofix OS 5b+)**
Aufbringen einer Kratzspachtelung aus einem
zweikomponentigen polymer-Zement-Gemisch
auf den vorbereiteten Untergrund

Bauteil:_________________

Produkt: Remmers Betofix OS 5b+

Produktanforderungen:
Oberflächenschutzsystem für Beton nach DIN EN 1504-2
für die Verfahren 1.3, 2.2 und 8.2
Erfüllt die Anforderungen des Systems OS 5b/OS DI bei 2
mm Schichtdicke
Beschichtung für frei bewitterte, nicht befahrene
Betonflächen mit oberflächennahen Rissen auch im
Sprühbereich von Auftausalzen
Abdichtung unter durchlässigen Fahrbahnbelägen
Abdichtung nach DIN 18533
Abdichtung von Bauteilfugen gem. PG-FBB
Zweikomponentig
Kunststoffmodifiziert
Kälteelastisch bis -20 °C (B2)
Rissüberbrückend
Frost- und tauwechselbeständig
Brandverhalten Klasse E
Maschinell verarbeitbar

Rissüberbrückungsklasse B2 (-20°)
Brandverhalten Klasse E
Durchtrocknungszeit Ca. 1 d (20 °C, 65 % rel. F.)
Frischmörtelrohdichte Ca. 1,45 kg/dm■

Mindestschichtdicke Trocken:
2 mm als OS 5b/OS DI
2 mm als MDS
Nass:
2,3 mm als OS 5b/OS DI
2,3 mm als MDS

Angebotenes Produkt:______________

Verbrauch:
Ca. 1,7 kg/m²/mm Trockenschichtdicke
Remmers Betofix OS 5b+ <1113>
Menge: 0,000 m²

**00002.0008 Rissüberbrückender Oberflächenschutz und Abdichtung (Betofix OS 5b+)**
Liefern und Aufbringen einer
Oberflächenschutzbeschichtung
und Abdichtung auf Basis eines rissüberbrückenden,
mineralischen Polymer-Zement-Gemisches.

Bauteil:_____________

Geforderte Gesamtschichtdicke:__________mm

Produkt: Remmers Betofix 5b+

Produktanforderungen:
Oberflächenschutzsystem für Beton nach DIN EN 1504-2
für die Verfahren 1.3, 2.2 und 8.2
Erfüllt die Anforderungen des Systems OS 5b/OS DI bei 2
mm Schichtdicke
Beschichtung für frei bewitterte, nicht befahrene
Betonflächen mit oberflächennahen Rissen auch im
Sprühbereich von Auftausalzen
Abdichtung unter durchlässigen Fahrbahnbelägen
Abdichtung nach DIN 18533 mit abPz
Abdichtung von Bauteilfugen gem. PG-FBB
Zweikomponentig
Kunststoffmodifiziert
Kälteelastisch bis -20 °C (B2)
Rissüberbrückend
Frost- und tauwechselbeständig
Brandverhalten Klasse E
Maschinell verarbeitbar

Rissüberbrückungsklasse B2 (-20°)
Brandverhalten Klasse E
Durchtrocknungszeit Ca. 1 d (20 °C, 65 % rel. F.)
Frischmörtelrohdichte Ca. 1,45 kg/dm■

Mindestschichtdicke Trocken:
2 mm als OS 5b/OS DI
2 mm als MDS
Nass:
2,3 mm als OS 5b/OS DI
2,3 mm als MDS

Angebotenes Produkt:______________

Verbrauch:
ca. 1,7 kg/m²/mm Trockenschichtdicke
ca. 3,4 kg/m² bei 2 mm Trockenschichtdicke
Remmers Betofix OS 5b+ <1113>
Menge: 0,000 m²

**00002.0009 Drän- und Anfüllschutzbahn anbauen**
3-lagige Drän- und Anfüllschutzbahn gemäß
DIN 18533 nach vollständiger Durchtrocknung
der Abdichtung anbauen.

Gewähltes Produkt:
Remmers DS Protect oder gleichwertig

Produkteigenschaften:
Hohe Druckbelastbarkeit
Hohe Wasserableitung
Verrottungsresistent

Produktkenndaten:
Noppenhöhe ca. 9 mm
Druckfestigkeit ca. 350 kN/m²
Dränkapazität ca. 2,4 l/s m
Temperaturbeständigkeit - 30° C bis + 80° C

Verbrauch:
1,05 m²/m²  Remmers DS Protect <0823>
4 Stk./m Remmers DS Protect Clip <0818>
0,5 Stk./m Remmers DS Protect AL <0819>
Menge: 0,000 m²

### Titel 00003 Oberflächenschutz

**00003.0001 PCC-Feinspachtel (Betofix Fill)**
Lieferung und Aufbringen eines einkomponentigen,
mineralischen, kunststoffvergüteten PCC-Feinspachtels.

Bauteil:___________

Einbaulage:______________

Schichtdicke:______ mm

Produkt: Remmers Betofix Fill

Produktanforderungen:
Hohe Frühfestigkeit
Gute Glätt- und Haftfähigkeit
Spannungsarm und rissfrei erhärtend
Gute Überkopfverarbeitbarkeit
Zertifiziert nach DIN EN 1504-3
BASt gelistet
M1-Mörtel nach DAfStb-Richtlinie
Frost-Tausalzbeständig
Expositionsklassenzuordnung Karbonatisierung XC1
XC2 XC3 XC4Chloride ohne Meerwasser XD1
Chloride aus Meerwasser XS1
Frostangriff mit /ohne Taumittel XF1 XF2 XF3
Chemischer Angriff XA1
Verschleißbeanspruchung XM1
Biegezugfestigkeit 28d > 7,0 N/mm²
Brandklasse A1
Druckfestigkeit 1 d: = 10 N/mm², 7 d = 25 N/mm²,
28 d = 30 N/mm²
Dyn. E-Modul = 15000 N/mm²
Fremdüberwachung QDB und KIWA
Größtkorn: 0,5 mm
Haftvermögen (DIN EN 1542) (28 d) = 1,5 N/mm²
Kapillare Wasseraufnahme =  0,5 kg/(m²h0,5 )

Angebotenes Produkt:______________

Verbrauch:
ca. 1,75 kg/m²/mm bzw. 1,75 kg/dm■
Remmers Betofix Fill <1008>
Menge: 0,000 m²

**00003.0002 Quarzitisch gefüllter Poren- und Lunkerverschluss (Color PA Fill)**
*** Bedarfsposition ohne GB
Liefern und Aufbringen einer quarzitisch
gefüllten faserverstärkten, streich- und
spritzfähigen Zwischenbeschichtung
zum Egalisieren von Poren und Lunkern
auf dem vorbereiteten Untergrund.

Bauteil:___________

Produkt: Remmers Color PA Fill

Produktanforderungen:
Rissüberbrückung bis 0,3 mm (ruhend)
Gute Haftung auf Beton sowie tragfähigen mineralisch-
oder kunstharzgebundenen Anstrichen
Streich-, roll-, spritz- und spachtelbar
Mineralisch gefüllt und faserverstärkt
BASt gelistet
Geprüft nach DIN EN 1504-2

Produktkenndaten im Anlieferungszustand:
Festkörpergehalt 75 %
Bindemittel 100 % Reinacrylat
Dichte (20 °C) Ca. 1,5 g/cm■
Viskosität Ca. 6000 mPas
Pigmente Titandioxid, Eisenoxid
Extender Mineralische Füllstoffe
pH-Wert (20 °C) 8,5

Produktkenndaten im ausreagierten Zustand:
Wasserdampfdurchlässigkeit
(DIN EN ISO 7783-2): s = 0,6 m
Wasseraufnahmekoeffizient
(DIN EN 1062-3): w = 0,1 kg/(m²  h )
CO2-Durchlässigkeit
(DIN EN 1062-6): s > 50 m
Glanzgrad (DIN EN 1062) Matt
Oberflächenstruktur Quarzitische Struktur

Angebotenes Produkt:______________

Verbrauch:
0,4-0,9 l/m² pro Anstrich und je
Untergrundbeschaffenheit Remmers Color PA Fill <6490>
Menge: 0,000 m²

**00003.0003 Hochwertige Reinacrylat-Beschichtung (Color PA)**
*** Bedarfsposition ohne GB
Liefern und Herstellen einer Beschichtung
aus einer CO2-bremsenden und
wasserabweisende Reinacrylat-Farbe
mit lichtechten alkalibeständigen Oxidpigmenten.

Bauteil:_________________

Anzahl der Aufträge: __________

Farbton _________nach Farbtonkollektion des Herstellers

Produkt: Remmers Color PA

Produktanforderungen:
überbrückt leichte, ruhende Haarrisse im
Untergrund,
Witterungsbeständigkeit: sehr gut,
Oberflächenstruktur: glatt,
Glanzgrad: seidenmatt,
vergilbungs- und weichmacherfrei!
Werte einer zweimaligen Beschichtung mit
einer Trockenschichtdicke von 140 m:
Wasserdampfdurchlässigkeit sd-Wert
(DIN 52615)  < 0,3 m,
CO2-Durchlässigkeit (DIN 52615) sd = 252 m
Wasseraufnahmekoeffizient (DIN 52617)
w < 0,1 kg/(m²h0,5).

Angebotenes Produkt:______________

Verbrauch:
ca. 0,2 l/m² Remmers Color PA weiß <6500> je Anstrich
je nach Untergrundbeschaffenheit
ca. 0,2 l/m² Remmers Color PA <6530> je Anstrich
je nach Untergrundbeschaffenheit
nach Remmers Farbtonkollektion
Menge: 0,000 m²
